# Cubierta inclinada "VEREA SYSTEM"

- Propiedad del archivo: CYPE Ingenieros S.A.
- Formato: FIEBDC-3/2016
- Programa: Generador de precios de la construcción. CYPE Ingenieros, S.A.
- Fecha: 24/01/2025
- Divisa: EUR
- Costes indirectos: 3 %
- IVA: 21 %

## Q Cubiertas

### QT Inclinadas

#### QTX Sistemas de tejados

**QTX015** m² Cubierta inclinada "VEREA SYSTEM".
Cubierta inclinada, "VEREA SYSTEM", con una pendiente media del 30%, sobre tablero cerámico y tabiques aligerados sobre forjado de hormigón, impermeabilización con placas onduladas de fibrocemento sin amianto, sobre la que se coloca una cobertura de tejas cerámicas curvas, "TEJAS VEREA", acabado con coloración en masa Rojo, 40x15x11 cm fijadas con espuma de poliuretano y anclajes mecánicos. Incluso accesorios de fijación de las placas y remates.
Criterio de valoración económica: El precio no incluye la superficie soporte ni el aislamiento térmico.
Incluye: Limpieza de la superficie soporte. Replanteo y trazado de limatesas, limahoyas y encuentros. Colocación de la placa bajo teja. Colocación y fijación de las tejas. Resolución de puntos singulares.
Criterio de medición de proyecto: Superficie del faldón medida en verdadera magnitud, según documentación gráfica de Proyecto, sin tener en cuenta el solape correspondiente de la teja.
Criterio de medición de obra: Se medirá, en verdadera magnitud, la superficie realmente ejecutada según especificaciones de Proyecto, sin tener en cuenta el solape correspondiente de la teja.

| Código | Ud | Descripción | Rendimiento | Precio | Importe |
|---|---|---|---|---|---|
| mt13aev030a | Ud | Perfil de acero prelacado, "TEJAS VEREA", de 2000x90x0,5 mm, con goterón. (material) | 0.2 | 12.6 | 2.520 |
| mt13eur120yla | Ud | Placa ondulada de fibrocemento sin amianto, de 3000 mm de longitud, 1100 mm de anchura y 6,5 mm de espesor, color arcilla; Euroclase A1 de reacción al fuego según UNE-EN 13501-1. Según UNE-EN 494. (material) | 0.351 | 42.41 | 14.886 |
| mt13eur100a | Ud | Kit de accesorios de fijación, para placas onduladas de fibrocemento sin amianto. (material) | 1 | 9.94 | 9.940 |
| mt13aev020acf | m | Peine de alero, ITC 15 "TEJAS VEREA", de chapa perforada de acero inoxidable AISI 304, para tejas curvas de 40x15 cm y placas onduladas de fibrocemento sin amianto con perfil 177, suministrado en barras de 1,062 m de longitud. (material) | 0.17 | 17.8 | 3.026 |
| mt13tvc010aa | Ud | Teja cerámica curva, "TEJAS VEREA", acabado con coloración en masa Rojo, 40x15x11 cm, según UNE-EN 1304. (material) | 34.2 | 0.51 | 17.442 |
| mt13aev110a | Ud | Ganchos de acero inoxidable AISI 304, "TEJAS VEREA". (material) | 8 | 0.09 | 0.720 |
| mt13aev001b | Ud | Aerosol de 750 cm³ de espuma de poliuretano, "TEJAS VEREA", color Terracota, de 22 kg/m³ de densidad, estable de -40°C a 90°C; para aplicar con pistola; según UNE-EN 13165. (material) | 0.03 | 7.5 | 0.225 |
| mo020 | h | Oficial 1ª construcción. (mano de obra) | 0.492 | 23.1 | 11.365 |
| mo113 | h | Peón ordinario construcción. (mano de obra) | 0.492 | 21.69 | 10.671 |
| % | % | Costes directos complementarios | 2 % | 70.795 | 1.416 |
|  |  | Costes directos |  |  | 72.211 |

Residuos:
- colocación: mt13aev030a Perfil de acero prelacado, "TEJAS VEREA", de 2000x90x0,5 mm, con goterón; factor de residuo 0.006
- colocación: mt13eur120yla; factor de residuo 0.0248
- colocación: mt13aev020acf; factor de residuo 0.0045
- colocación: mt13tvc010aa Teja cerámica curva, "TEJAS VEREA", acabado con coloración en masa Rojo, 40x15x11 cm, según UNE-EN 1304; factor de residuo 0.0578
- colocación: mt13aev110a Ganchos de acero inoxidable AISI 304, "TEJAS VEREA"; factor de residuo 0.005
- colocación: mt13aev001b; factor de residuo 0.06

## Recursos

**mt13aev030a** Ud Perfil de acero prelacado, "TEJAS VEREA", de 2000x90x0,5 mm, con goterón
Datos técnicos: Coste energético 12.427 MJ; Emisión de CO2 0.636 kg; Código LER 17 04 05; Masa del elemento 0.87 kg; Volumen 0.000414 m3
Residuos:
- embalaje: re170203 Plástico. (componente de residuo); rendimiento 0.04 kg; Código LER 17 02 03; Masa del elemento 1 kg; Volumen 0.001667 m3

**mt13eur120yla** Ud Placa ondulada de fibrocemento sin amianto
Datos técnicos: Coste energético 6.360 MJ; Emisión de CO2 7.139 kg; Código LER 17 01 01; Masa del elemento 46 kg; Volumen 0.030667 m3
Residuos:
- embalaje: re170201 Madera. (componente de residuo); rendimiento 0.001 kg; Código LER 17 02 01; Masa del elemento 1 kg; Volumen 0.000909 m3
- embalaje: re170203 Plástico; rendimiento 0.05 kg

**mt13aev020acf** m Peine de alero, ITC 15 "TEJAS VEREA"
Datos técnicos: Coste energético 37.919 MJ; Emisión de CO2 5.498 kg; Código LER 17 04 05; Masa del elemento 0.78 kg; Volumen 0.000371 m3
Residuos:
- embalaje: re170203 Plástico; rendimiento 0.008 kg

**mt13tvc010aa** Ud Teja cerámica curva, "TEJAS VEREA", acabado con coloración en masa Rojo, 40x15x11 cm, según UNE-EN 1304
Datos técnicos: Coste energético 5.424 MJ; Emisión de CO2 0.264 kg; Código LER 17 01 03; Masa del elemento 1.3 kg; Volumen 0.00104 m3
Residuos:
- embalaje: re170201 Madera; rendimiento 0.003 kg
- embalaje: re170203 Plástico; rendimiento 0.002 kg

**mt13aev110a** Ud Ganchos de acero inoxidable AISI 304, "TEJAS VEREA"
Datos técnicos: Coste energético 0.191 MJ; Emisión de CO2 0.029 kg; Código LER 17 04 05; Masa del elemento 0.004 kg; Volumen 0.000002 m3
Residuos:
- embalaje: re150101 Envases de papel y cartón. (componente de residuo); rendimiento 0.001 kg; Código LER 15 01 01; Masa del elemento 1 kg; Volumen 0.001333 m3

**mt13aev001b** Ud Aerosol de 750 cm³ de espuma de poliuretano
Datos técnicos: Coste energético 12.067 MJ; Emisión de CO2 0.597 kg; Código LER 17 09 04; Masa del elemento 0.0165 kg; Volumen 0.000011 m3
Residuos:
- embalaje: re170203 Plástico; rendimiento 0.1 kg
