# Reparación de cobertura de tejas en cubierta inclinada

- Propiedad del archivo: CYPE Ingenieros S.A.
- Formato: FIEBDC-3/2016
- Programa: Generador de precios de la construcción. CYPE Ingenieros, S.A.
- Fecha: 24/01/2025
- Divisa: EUR
- Costes indirectos: 3 %
- IVA: 21 %

## Q Cubiertas

### QT Inclinadas

#### QTY Reparaciones y refuerzos

**QTY010** m² Reparación de cobertura de tejas en cubierta inclinada.
Reparación de cobertura de tejas en cubierta inclinada, retirando las tejas deterioradas y retejando con tejas cerámicas curvas, "TEJAS VEREA", acabado con coloración en masa Rojo, 40x15x11 cm, fijadas con espuma de poliuretano; y carga de escombros sobre camión o contenedor.
Incluye: Retirada de las tejas dañadas. Limpieza y preparación de la superficie. Fijación de las tejas con espuma. Retirada y acopio del material desmontado. Carga de escombros sobre camión o contenedor.
Criterio de medición de proyecto: Superficie medida según documentación gráfica de Proyecto.
Criterio de medición de obra: Se medirá la superficie realmente ejecutada según especificaciones de Proyecto.

| Código | Ud | Descripción | Rendimiento | Precio | Importe |
|---|---|---|---|---|---|
| mt13tvc010aa | Ud | Teja cerámica curva, "TEJAS VEREA", acabado con coloración en masa Rojo, 40x15x11 cm, según UNE-EN 1304. (material) | 10 | 0.51 | 5.100 |
| mt13blw110a | Ud | Aerosol de 750 cm³ de espuma de poliuretano, de 22,5 kg/m³ de densidad, 140% de expansión, 18 N/cm² de resistencia a tracción y 20 N/cm² de resistencia a flexión, conductividad térmica 0,04 W/(mK), estable de -40°C a 100°C; para aplicar con pistola; según UNE-EN 13165. (material) | 0.125 | 7.2 | 0.900 |
| mt13blw104 | Ud | Gancho para sujeción de tejas a rastrel. (material) | 5 | 0.05 | 0.250 |
| mo020 | h | Oficial 1ª construcción. (mano de obra) | 0.438 | 23.1 | 10.118 |
| mo113 | h | Peón ordinario construcción. (mano de obra) | 0.219 | 21.69 | 4.750 |
| % | % | Costes directos complementarios | 2 % | 21.118 | 0.422 |
|  |  | Costes directos |  |  | 21.540 |

Residuos:
- colocación: mt13tvc010aa Teja cerámica curva, "TEJAS VEREA", acabado con coloración en masa Rojo, 40x15x11 cm, según UNE-EN 1304; factor de residuo 0.0578
- colocación: mt13blw110a; factor de residuo 0.024
- colocación: mt13blw104 Gancho para sujeción de tejas a rastrel; factor de residuo 0.005

## Recursos

**mt13tvc010aa** Ud Teja cerámica curva, "TEJAS VEREA", acabado con coloración en masa Rojo, 40x15x11 cm, según UNE-EN 1304
Datos técnicos: Coste energético 5.424 MJ; Emisión de CO2 0.264 kg; Código LER 17 01 03; Masa del elemento 1.3 kg; Volumen 0.00104 m3
Residuos:
- embalaje: re170201 Madera. (componente de residuo); rendimiento 0.003 kg; Código LER 17 02 01; Masa del elemento 1 kg; Volumen 0.000909 m3
- embalaje: re170203 Plástico. (componente de residuo); rendimiento 0.002 kg; Código LER 17 02 03; Masa del elemento 1 kg; Volumen 0.001667 m3

**mt13blw110a** Ud Aerosol de 750 cm³ de espuma de poliuretano
Datos técnicos: Coste energético 4.178 MJ; Emisión de CO2 0.208 kg; Código LER 17 06 04; Masa del elemento 0.01875 kg; Volumen 0.000031 m3
Residuos:
- embalaje: re150104 Envases metálicos. (componente de residuo); rendimiento 0.15 kg; Código LER 15 01 04; Masa del elemento 1 kg; Volumen 0.001667 m3

**mt13blw104** Ud Gancho para sujeción de tejas a rastrel
Datos técnicos: Coste energético 0.040 MJ; Emisión de CO2 0.003 kg; Código LER 17 04 05; Masa del elemento 0.004 kg; Volumen 0.000002 m3
Residuos:
- embalaje: re150101 Envases de papel y cartón. (componente de residuo); rendimiento 0.001 kg; Código LER 15 01 01; Masa del elemento 1 kg; Volumen 0.001333 m3
